# EIS2 - Eiswerderstraße 12, 13585 Berlin
Angebotsaufforderung (GAEB DA XML 3.3, DA83)
Projekt: EIS 2
Währung: EUR
Vergabeart: Freihändige Vergabe
Abgabeort: Covivio Immobilien GmbH Lietzenburger Str. 90 10719 Berlin F
Ausführungsbeginn: 16.06.2025
Ausführungsende: 16.12.2025
Sicherheit Vertragserfüllung %: 0,00
Sicherheit Gewährleistung %: 0,00
Auftraggeber: Covivio Wohnen GmbH, c/o Covivio Immobilien GmbH, Lietzenburger Str. 90, 10719 Berlin, Ansprechpartner Herr Quenzel, E-Mail stefan.quenzel@covivio.immo
Ausführungsort: EIS2 Neubau, Eiswerderstraße 12, 13585 Berlin, Ansprechpartner Quenzel, Stefan, E-Mail stefan.quenzel@covivio.immo
Erstellt mit: 5 250121, NOVA AVA, 27.01.2025

## LEISTUNGSÜBERSICHT
LEISTUNGSÜBERSICHT

| Riegel |  |  |
| --- | --- | --- |
|  | Duschtrennwände | 79 Stk. |
|  | Duschtrennwände (Barrierefreie) | 11 Stk |
|  | Trennwand für Badewanne | 10 Stk |
| Tower |  |  |
|  | Duschtrennwände | 17 Stk |
|  | Duschtrennwände (Barrierefreie) | 17 Stk |
|  | Trennwand für Badewanne | 17 Stk. |

## ALLGEMEINE PROJEKTBESCHREIBUNG EIS 2
Grundstück:
EIS2 - Eiswerderstraße 12 in 13585 Berlin/Spandau

Neubauprojekt:

Das Projekt EIS-2 umfasst einen Gewerberiegel mit einem Hochhaus. Beide Bauabschnitte erhalten eine verbindende Tiefgarage. Insgesamt sollen im Turm 17 Wohnungen sowie eine Büro- bzw. Praxisfläche und im Erdgeschoss ein Restaurant entstehen. Im angrenzenden Riegel werden weitere Büroflächen und ein Boardinghouse mit 94 Miet-Apartments untergebracht. Insgesamt entstehen 224 unterirdische Stellplätze.

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
Das Projekt EIS 2 setzt sich aus zwei oberirdischen Gebäudeteilen zusammen: Turm und Riegel. Beide werden unabhängig voneinander erschlossen, besitzen aber Verbindungen in den unterirdischen Geschossen, damit die Stellplätze der Tiefgaragen von beiden Gebäudeteilen erreichbar sind. Der Riegel soll dreigeschossig mit Staffelgeschoss sowie zwei unterirdischen Geschossen errichtet werden. Die beiden Untergeschosse (UG) beinhalten zwei Tiefgaragenebenen. Das 1. Untergeschoss wird mit einer Zu- und Abfahrtsrampe an der nördlichen Stirnseite des Riegels erschlossen. Die Tiefgaragenebene im 2.UG ist über eine innenliegende Rampe mit der Verbindungsgarage zwischen beiden Baufeldern verknüpft. Diese Verbindungsgarage bekommt im Norden eine Einfahrtsrampe. Für die Ausfahrtsrampe wird die Westseite des bereits gebauten nördlichen Garagenteils geöffnet um hier die neue Ausfahrtrampe einzubauen.

Das Erdgeschoss und das 1. Obergeschoss des Riegels sollen eine Büronutzung erhalten. Für das 2. Obergeschoss und das Staffelgeschoss ist eine Nutzung als Boardinghouse geplant. Das Gebäude erhält drei Eingänge. Der Haupteingang befindet sich an der Westfassade in einer gläsernen Fuge, welche in der Fassade den Übergang zum Turm markiert. Weiter nördlich gibt es einen weiteren Eingang von Westen und an der Ostfassade den Ausgang eines Fluchttreppenhauses. Der Turm ist zehngeschossig mit Staffelgeschoss konzipiert. Im Erdgeschoss soll ein Restaurant mit Außenterrasse und im 1.Obergeschoss eine Büro- und Praxisfläche errichtet werden. In den darüberliegenden Geschossen entstehen 17 Eigentumswohnungen. Bei dem Turm handelt es sich um ein Hochhaus gemäß Hochhausrichtlinie. Die Vertikalerschließung erfolgt daher über einen Sicherheitstreppenraum mit Druckbelüftung und zwei Aufzügen, von denen einer als Feuerwehraufzug ausgeführt wird. Die Gastronomie im Erdgeschoss erhält einen separaten Eingang. Gebäudelage, Abmessung, Grenz- und Gebäudeabstände, Grundriss- und Gebäudeform des Objekts sind aus den Planunterlagen ersichtlich.

Bauabschnitte Neubau:
EIS2 - Riegel
EIS2 - Turm

Kennzahlen Turm:
Wohneinheiten  = 17 WE
Gewerbe: 1 Restaurant, 1 Gewerbe (5 Büroräume und 1 Besprechungsraum)

Kennzahlen Riegel:
Gemietete Wohneinheiten  = 94 Apartments

BGF

| Riegel: | 5.738,9 m² |
| --- | --- |
| Tumr: | 4.515,64 m² |

inkl. UG-1 und UG-2

Sonstiges:
Die vorgesehenen Bauleistungen werden entsprechend der derzeit geltenden öffentlich-rechtlichen Vorschriften, der dort geforderten bautechnischen Nachweise und nach den allgemein anerkannten Regeln der Baukunst und der Technik ausgeführt. Die Anforderungen des Brandschutzes sind einzuhalten.

## ZUSÄTZLICHE TECHNISCHE VORBEMERKUNGEN
Der sachliche Geltungsbereich ergibt sich ebenso wie die technische Ausführung aus den ATV:
DIN 18 360 Metallbauarbeiten und den anerkannten Regeln der Technik.

Ergänzend sind u.a. folgende ATV / DIN zu berücksichtigen:
DIN 18 299  Allgemeine Regelungen für Bauarbeiten jeder Art
DIN 18 040  Barrierefreies Bauen
DIN 18 357  Beschlagarbeiten
DIN 18 363  Maler- und Lackierarbeiten-Beschichtungen
DIN 18 364  Korrosionsschutzarbeiten an Stahlbauten
DIN 4109 Schallschutz im Hochbau, Anforderungen und Nachweise
DIN EN ISO 8501 Vorbereitung von Stahloberflächen vor dem Auftragen von Beschichtungsstoffen
DIN 18 336 Abdichtungsarbeiten

Weiterhin gelten sämtliche europäischen und nationalen Vorschriften, Merkblätter, Stoff- und Prüfnormen usw. jeweils in ihrer aktuellen Fassung sowie die Herstellerverarbeitungsangaben, Zulassungen und Empfehlungen der jeweiligen Fachverbände.

## 4023 Duschtrennwände
Datum: 03.09.2024

### Titel 1 Duschtrennwände EIS - RIEGEL

*Hinweis: Alternativ Produkt/Fabrikat*
In der Hauptposition wird der Preis für das Produkt Ligo Euro Elegance abgefragt.
Sollten Sie ein anders Produkt anbieten können, ist dies separat in folgenden
Abschnitten des Leistungsverzeichnis möglich.

**1.10 Glastrennwand, Nische, 1xDrehtür 0,80 m, 1xFestteil 0,36 m, 2-teilig**
*** Bezugsbeschreibung
Lieferung und fachgerechte Montage der Duschtrennwand bestehend aus:
- 1 x Drehtür
- 1 x Festteil in der Nische
Die Angaben zur Duschtrennwand sind wie folgt:

| Duschtasse (B x L): | ca. 0,80 x 1,80 m |
| --- | --- |
| Abmessungen 1xDrehtür (B x H): | ca. 0,80 x 2,00 m |
| Abmessungen 1xFestteil (B x H): | ca. 0,36 x 2,00 m |
| Glas: | ESG*, klar, d= ca. 8 mm oder gem. Anforderung |
| Befestigung: | an den Wänden auf kompletter Höhe / der Glastrennwand mit Klemmprofilen aus Edelstahl. |
| Profile: | Alu, eloxiert |
| Beschläge: | aus Edelstahl (bzw. gem. Bemusterung), / entsprechend Tragfähigkeit. |
| Befestigungsgrund: | Trockenbauwand |

*ESG= Einscheibensicherheitsglas

Hinweis: Leistung einschl. aller nicht rostenden Befestigungsteile
und Nebenarbeiten, inkl. erforderlichen Stabilisationsstangen.
Ausführung gemäß Detailplanung des Architekten.

Fabrikat: Fa. Ligo Euro Elegance

Siehe folgende Plananlage:
-230928_EIS2_5_AR_HH_DT_SA_6508_P_1

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Bewegliche Elemente in Blau, feste Elemente in Rot.

Einbauort:
Riegel, EG
Bäder der Apartment-70, 93 und 80
Menge: 3,000 Stk

**1.20 Glastrennwand, Nische, 1xDrehtür 0,8 m, 2xFestteil 0,58+0,24 m, 3-teilig**
*** wie Position 1.10
- 1 x Drehtür
- 2 x Festteil in der Nische.
Die Angaben zur Duschtrennwand sind wie folgt:

| Duschtasse (B x L): | ca. 0,90 x 1,60 m |
| --- | --- |
| Abmessungen 1xDrehtür (B x H): | ca. 0,80 x 2,00 m |
| Abmessungen Festteil-1 (B x H): | ca. 0,58 x 2,00 m |
| Abmessungen Festteil-2 (B x H): | ca. 0,24 x 2,00 m |

Siehe folgende Plananlage:
-230928_EIS2_5_AR_RIE_DT_SA_6547_P_0_(EG)

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Bewegliche Elemente in Blau, feste Elemente in Rot.

Einbauort:
Riegel, EG
Bad der Apartment-91, 92
Menge: 2,000 Stk

**1.30 Glastrennwand, Nische, 1xDrehtür 0,8 m mit 2xFestfel 0,58 + 0,18 m, 3-teilig**
*** wie Position 1.10
- 1 x Drehtür
- 2 x Festteil in der Nische
Die Angaben zur Duschtrennwand sind wie folgt:

| Duschtasse (B x L): | ca. 0,90 x 1,55 m |
| --- | --- |
| Abmessungen 1xDrehtür (B x H): | ca. 0,80 x 2,00 m |
| Abmessungen Festteil-1 (B x H): | ca. 0,58 x 2,00 m |
| Abmessungen Festteil-2 (B x H): | ca. 0,18 x 2,00 m |

Siehe folgende Plananlage:
-230928_EIS2_5_AR_RIE_DT_SA_6547_P_0

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Bewegliche Elemente in Blau, feste Elemente in Rot.

Einbauort:
Riegel, 1.OG und 2.OG
Bäder der Apartment-23, 49
Menge: 2,000 Stk

**1.40 Glastrennwand, Nische, 1xDrehtür 0,8 m mit 1xFestfel 0,25 m, 2-teilig**
*** wie Position 1.10
- 1 x Drehtür
- 1 x Festteil in der Nische
Die Angaben zur Duschtrennwand sind wie folgt:

| Duschtasse (B x L): | ca. 1,00 x 1,05 m |
| --- | --- |
| Abmessungen 1xDrehtür (B x H): | ca. 0,80 x 2,00 m |
| Abmessungen 1xFestteil (B x H): | ca. 0,25 x 2,00 m |

Siehe folgende Plananlage:
-230928_EIS2_5_AR_RIE_DT_SA_6540_P_0

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Bewegliche Elemente in Blau, feste Elemente in Rot.

Einbauort:
Riegel, 1.OG und 2.OG
Bäder der Apartment-11, 12, 37, 38
Menge: 4,000 Stk

**1.50 Glastrennwand, Nische, 1xDrehtür 0,8 m mit 1xFestfel 0,74 m, 2-teilig**
*** wie Position 1.10
- 1 x Drehtür
- 1 x Festteil in der Nische
Die Angaben zur Duschtrennwand sind wie folgt:

| Duschtasse (B x L): | ca. 0,90 x 1,55 m |
| --- | --- |
| Abmessungen 1xDrehtür (B x H): | ca. 0,80 x 2,00 m |
| Abmessungen Festteil-1 (B x H): | ca. 0,74 x 2,00 m |

Siehe folgende Plananlage:
-230928_EIS2_5_AR_RIE_DT_SA_6548_P_1

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Bewegliche Elemente in Blau, feste Elemente in Rot.

Einbauort:
Riegel, 1.OG und 2.OG
Bäder der Apartment-24, 50
Menge: 2,000 Stk

**1.60 Glastrennwand, Nische, 1xDrehtür 0,87 m, 1-teilig**
*** wie Position 1.10
- 1 x Drehtür
Die Angaben zur Duschtrennwand sind wie folgt:

| Duschtasse (B x L): | ca. 0,87 x 0,87 m |
| --- | --- |
| Abmessungen 1xDrehtür (B x H): | ca. 0,87 x 2,00 m |

Siehe folgende Plananlage:
-230928_EIS2_5_AR_RIE_DT_SA_6532_P_0

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Bewegliche Elemente in Blau, feste Elemente in Rot.

Einbauort:
Riegel, 1.OG und 2.OG
Bäder der Apartment-1, 27, 52
Menge: 3,000 Stk

**1.70 Glastrennwand, Nische, 1xDrehtür 0,70 m, 1-teilig**
*** wie Position 1.10
- 1 x Drehtür in der Nische
Die Angaben zur Duschtrennwand sind wie folgt:

| Duschtasse (B x L): | ca. 0,87 x 1,42 m |
| --- | --- |
| Abmessungen 1xDrehtür (B x H): | ca. 0,87 x 1,42 m |

Siehe folgende Plananlage:
-230928_EIS2_5_AR_RIE_DT_SA_6550_P_1

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Bewegliche Elemente in Blau.

Einbauort:
Riegel, 2.OG
Bad der Apartment-54
Menge: 1,000 Stk

**1.80 Glastrennwand, Nische, 1xDrehtür 0,68 m, 1-teilig**
*** wie Position 1.10
- 1 x Drehtür in der Nische
Die Angaben zur Duschtrennwand sind wie folgt:

Abmessungen:
- Duschtasse (B x L): ca. 1,03 x 1,38 m
- Abmessungen 1xDrehtür (B x H): ca. 0,68 x 2,00 m

Siehe folgende Plananlage:
-230928_EIS2_5_AR_RIE_DT_SA_6551_P_1

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Bewegliche Elemente in Blau.

Einbauort:
Riegel, 2.OG
Bad der Apartment-55
Menge: 1,000 Stk

**1.90 Glastrennwand, Nische, 2xDrehtür 1,20 m, 1-teilig**
*** wie Position 1.10
- 2 x Drehtür
Die Angaben zur Duschtrennwand sind wie folgt:

| Duschtasse (B x L): | ca. 1,00 x 1,20 m |
| --- | --- |
| Abmessungen 2xDrehtür (B x H): | ca. 1,20 x 2,00 m |

Siehe folgende Plananlage:
-230928_EIS2_5_AR_RIE_DT_SA_6533_P_0

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Bewegliche Elemente in Blau, feste Elemente in Rot.

Einbauort:
Riegel, EG
Bäder der Apartment-79
Menge: 1,000 Stk

**1.100 Glastrennwand, Nische, 2xDrehttür 1,07 m, 1-teilig**
*** wie Position 1.10
- 2 x Drehtür
Die Angaben zur Duschtrennwand sind wie folgt:

| Duschtasse (B x L): | ca. 1,00 x 1,07 m |
| --- | --- |
| Abmessungen 2xDrehtür (B x H): | ca. 1,07 x 2,00 m |

Siehe folgende Plananlage:
-230928_EIS2_5_AR_RIE_DT_SA_6533_P_0

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Bewegliche Elemente in Blau, feste Elemente in Rot.

Einbauort:
Riegel, 1.OG und 2.OG
Bäder der Apartment-2, 25, 28, 51
Menge: 4,000 Stk

**1.110 Glastrennwand, Nische, 2xDrehtür 1,37 m, 1-teilig**
*** wie Position 1.10
- 2 x Drehtür in der Nische
Die Angaben zur Duschtrennwand sind wie folgt:

| Duschtasse (B x L): | ca. 1,10 x 1,37 m |
| --- | --- |
| Abmessungen 2xDrehtür (B x H): | ca. 1,37 x 2,00 m |

Siehe folgende Plananlage:
-230928_EIS2_5_AR_RIE_DT_SA_6549_P_0

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Bewegliche Elemente in Blau.

Einbauort:
Riegel, 1.OG und 2.OG
Bäder der Apartment-53 und 95
Menge: 2,000 Stk

**1.120 Glastrennwand, Nische, 2xDrehtür 1,46 m, 2-teilig**
*** wie Position 1.10
- 2 x Falttür in der Nische
Die Angaben zur Duschtrennwand sind wie folgt:

| Duschtasse (B x L): | ca. 1,10 x 1,46 m |
| --- | --- |
| Abmessungen 2xDrehtür (B x H): | ca. 1,46 x 2,00 m |

Siehe folgende Plananlage:
-230928_EIS2_5_AR_RIE_DT_SA_6557_P_0
-230928_EIS2_5_AR_RIE_DT_SA_6558_P_0

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Bewegliche Elemente in Blau

Einbauort:
Riegel, 3.OG
Bad der Aparrtment-64, 65
Menge: 2,000 Stk

**1.130 Glastrennwand, Nische, 2xDrehtür 1,46 m, 2-teilig**
*** wie Position 1.10
- 2 x Falttür in der Nische
Die Angaben zur Duschtrennwand sind wie folgt:

| Duschtasse (B x L): | ca. 1,25 x 1,46 m |
| --- | --- |
| Abmessungen 2xDrehtür (B x H): | ca. 1,46 x 2,00 m |

Siehe folgende Plananlage:
-230928_EIS2_5_AR_RIE_DT_SA_6559_P_0

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Bewegliche Elemente in Blau

Einbauort:
Riegel, 3.OG
Bad der Aparrtment-66
Menge: 1,000 Stk

**1.140 Glastrennwand, Nische, 2xFalttür 1,82 m, 2-teilig (Barrierefrei)**
*** wie Position 1.10
- 2 x Falttür in der Nische.
Die Angaben zur Duschtrennwand sind wie folgt:

| Duschtasse (B x L): | ca. 1,20 x 1,82 m |
| --- | --- |
| Abmessungen 2xFalttür (B x H): | ca. 1,82 x 2,00 m |
| Glas: | ESG*, klar, d= ca. 6 mm oder gem. Anforderung |

Abmessungen:
- Duschtasse (L x B): ca. 1,20 x 1,82 m
- Abmessungen 2xFalttür (B x H): ca. 1,82 x 2,00 m
- gerahmt

Siehe folgende Plananlage:
-230928_EIS2_5_AR_RIE_DT_SA_6552_P_0

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Bewegliche Elemente in Blau, feste Elemente in Rot.

Einbauort:
Riegel, EG und 1.OG
Bäder der Apartment-26, 69 und 94
Menge: 3,000 Stk

**1.150 Glastrennwand, Nische, 2xFalttür 1,76 m, 2-teilig (Barrierefrei)**
*** wie Position 1.10
- 2 x Falttür in der Nische
Die Angaben zur Duschtrennwand sind wie folgt:

| Duschtasse (B x L): | ca. 1,185 x 1,76 m |
| --- | --- |
| Abmessungen 2xFalttür (B x H): | ca. 1,76 x 2,00 m |
| Glas: | ESG*, klar, d= ca. 6 mm oder gem. Anforderung |

Siehe folgende Plananlage:
-230928_EIS2_5_AR_RIE_DT_SA_6552_P_0

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Bewegliche Elemente in Blau.

Einbauort:
Riegel, 3.OG
Bad der Apartment-56
Menge: 1,000 Stk

**1.160 Glastrennwand, Nische, 2xFalttür 1,46 m, 2-teilig (Barrierefrei)**
*** wie Position 1.10
- 2 x Falttür in der Nische
Die Angaben zur Duschtrennwand sind wie folgt:

| Duschtasse (B x L): | ca. 1,20 x 1,46 m |
| --- | --- |
| Abmessungen 2xFalttür (B x H): | ca. 1,46 x 2,00 m |
| Glas: | ESG*, klar, d= ca. 6 mm oder gem. Anforderung |

Siehe folgende Plananlage:
-230928_EIS2_5_AR_RIE_DT_SA_6553_P_0,
-230928_EIS2_5_AR_RIE_DT_SA_6554_P_0

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Bewegliche Elemente in Blau.

Einbauort:
Riegel, 3.OG
Bad der Aparrtment-57, 58, 59, 63
Menge: 4,000 Stk

**1.170 Glastrennwand, Nische, 2xFalttür 1,46 m, 2-teilig (Barrierefrei)**
*** wie Position 1.10
- 2 x Falttür in der Nische
Die Angaben zur Duschtrennwand sind wie folgt:

| Duschtasse (B x L): | ca. 1,50 x 1,50 m |
| --- | --- |
| Abmessungen Falttür-1 (B x H): | ca. 0,80 x 2,00 m |
| Abmessungen Falttür-2 (B x H): | ca. 1,50 x 2,00 m |

Siehe folgende Plananlage:
-230928_EIS2_5_AR_RIE_DT_SA_6555_P_0
-230928_EIS2_5_AR_RIE_DT_SA_6556_P_0

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Bewegliche Elemente in Blau.

Einbauort:
Riegel, 3.OG
Bad der Aparrtment-60, 61, 62
Menge: 3,000 Stk

**1.180 Glastrennwand, Eckdusche, 1xDrehtür 0,65 m mit 2xFestfeld 0,15+0,81 m, 3-teilig**
*** wie Position 1.10
- 1 x Drehtür
- 2 x Festteil als Eckdusche
Die Angaben zur Duschtrennwand sind wie folgt:

| Duschtasse (B x L): | ca. 0,80 x 0,80 m |
| --- | --- |
| Abmessungen 1xDrehtür (B x H): | ca. 0,65 x 2,00 m |
| Abmessungen Festfeld-1 (B x H): | ca. 0,49 x 2,00 m |
| Abmessungen Festfeld-2 (B x H): | ca. 0,81 x 2,00 m |

Siehe folgende Plananlage:
-230928_EIS2_5_AR_RIE_DT_SA_6561_P_0

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Bewegliche Elemente in Blau, feste Elemente in Rot.

Einbauort:
Riegel, 3.OG
Bad der Apartment-68
Menge: 1,000 Stk

**1.190 Glastrennwand, Eckdusche, 1xDrehtür 0,70 m mit 2xFestfeld 0,17 + 0,90 m, 3-teilig**
*** wie Position 1.10
- 1 x Drehtür
- 2 x Festteil als Eckdusche
Die Angaben zur Duschtrennwand sind wie folgt:

| Duschtasse (B x L): | ca. 0,87 x 0,89 m |
| --- | --- |
| Abmessungen 1xDrehtür (B x H): | ca. 0,70 x 2,00 m |
| Abmessungen Festteil-1 (B x H): | ca. 0,17 x 2,00 m |
| Abmessungen Festteil-2 (B x H): | ca. 0,90 x 2,00 m |

Siehe folgende Plananlage:
-230928_EIS2_5_AR_RIE_DT_SA_6534_P_0

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Bewegliche Elemente in Blau, feste Elemente in Rot.

Einbauort:
Riegel, 1.OG und 2.OG
Bäder der Apartment-3, 4, 29, 30
Menge: 4,000 Stk

**1.200 Glastrennwand, Eckdusche, 2xDrehür 0,50 + 0,45 mit 2xFestteil 0,45 +0,60, 4-teilig**
*** wie Position 1.10
- 2 x Drehtür
- 2 x Festteil als Eckdusche
Die Angaben zur Duschtrennwand sind wie folgt:

| Duschtasse (B x L): | ca. 0,90 x 1,10 m |
| --- | --- |
| Abmessungen Drehtür-1 (B x H): | ca. 0,45 x 2,00 m |
| Abmessungen Drehtür-2 (B x H): | ca. 0,50 x 2,00 m |
| Abmessungen Festteil-1 (B x H): | ca. 0,45 x 2,00 m |
| Abmessungen Festteil-2 (B x H): | ca. 0,60 x 2,00 m |

Siehe folgende Plananlage:
-230928_EIS2_5_AR_RIE_DT_SA_6560_P_0 (EG)

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Bewegliche Elemente in Blau, feste Elemente in Rot.

Einbauort:
Riegel, EG
Bäder der Apartment-84, 85
Menge: 2,000 Stk

**1.210 Glastrennwand, Eckdusche, 2xDrehtür 0,53 + 0,38 m mit 2xFestfeld 0,57 + 0,52 m, 4-teilig**
*** wie Position 1.10
- 2 x Drehtür
- 2 x Festteil als Eckdusche
Die Angaben zur Duschtrennwand sind wie folgt:

| Duschtasse (B x L): | ca. 0,90 x 1,09 m |
| --- | --- |
| Abmessungen Drehtür-1 (B x H): | ca. 0,53 x 2,00 m |
| Abmessungen Drehtür-2 (B x H): | ca. 0,38 x 2,00 m |
| Abmessungen Festteil-1 (B x H): | ca. 0,57 x 2,00 m |
| Abmessungen Festteil-2 (B x H): | ca. 0,52 x 2,00 m |

Siehe folgende Plananlage:
-230928_EIS2_5_AR_RIE_DT_SA_6543_P_0

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Bewegliche Elemente in Blau, feste Elemente in Rot.

Einbauort:
Riegel, 1.OG und 2.OG
Bäder der Apartment-16, 17, 42, 43
Menge: 4,000 Stk

**1.220 Glastrennwand, Eckdusche, 1xDrehür 0,80 m, 2xFestteil 0,70 + 0,10 m, 3-teilig**
*** wie Position 1.10
- 1 x Drehtür
- 2 x Festteil als Eckdusche
Die Angaben zur Duschtrennwand sind wie folgt:

| Befestigungsgrund: | Trockenbauwand / Massivbauwand |
| --- | --- |
| Duschtasse (B x L): | ca. 0,90 x 0,90 m |
| Abmessungen 1xDrehtür (B x H): | ca. 0,80 x 2,00 m |
| Abmessungen Festteil-1 (B x H): | ca. 0,70 x 2,00 m |
| Abmessungen Festteil-2 (B x H): | ca. 0,10 x 2,00 m |

Siehe folgende Plananlage:
-230928_EIS2_5_AR_HH_DT_SA_6509_P_1 (EG)

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Bewegliche Elemente in Blau, feste Elemente in Rot.

Einbauort:
Riegel, EG
Bäder der Apartment-71, 72
Menge: 2,000 Stk

**1.230 Glastrennwand, Eckdusche, 2xDrehür 0,66+0,58 m mit 1xFestteil 0,45 m, 3-teilig**
*** wie Position 1.10
- 2 x Drehtür
- 1 x Festteil als Eckdusche
Die Angaben zur Duschtrennwand sind wie folgt:

| Duschtasse (B x L): | ca. 1,03 x 1,11 m |
| --- | --- |
| Abmessungen Drehtür-1 (B x H): | ca. 0,66 x 2,00 m |
| Abmessungen Drehtür-2 (B x H): | ca. 0,58 x 2,00 m |
| Abmessungen Festteil (B x H): | ca. 0,45 x 2,00 m |

Siehe folgende Plananlage:
-230928_EIS2_5_AR_RIE_DT_SA_6542_P_0(EG)

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Bewegliche Elemente in Blau, feste Elemente in Rot.

Einbauort:
Riegel, EG
Bäder der Apartment- 74, 75, 76, 77, 78, 83,
86, 87, 88, 89, 90
Menge: 11,000 Stk

**1.240 Glastrennwand, Eckdusche, 2xDrehür 0,55+0,63 m mit 1xFestteil 0,45 m, 3-teilig**
*** wie Position 1.10
- 2 x Drehtür
- 1 x Festteil als Eckdusche
Die Angaben zur Duschtrennwand sind wie folgt:

| Duschtasse (B x L): | ca. 1,08 x 1,00 m |
| --- | --- |
| Abmessungen Drehtür-1 (B x H): | ca. 0,55 x 2,00 m |
| Abmessungen Drehtür-2 (B x H): | ca. 0,63 x 2,00 m |
| Abmessungen Festteil (B x H): | ca. 0,45 x 2,00 m |

Siehe folgende Plananlage:
-230928_EIS2_5_AR_RIE_DT_SA_6542_P_0 (EG-2)

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Bewegliche Elemente in Blau, feste Elemente in Rot.

Einbauort:
Riegel, EG
Bäder der Apartment-81, 82
Menge: 2,000 Stk

**1.250 Glastrennwand, Eckdusche, 2xDrehtür 0,40 + 0,55 m mit 1xFestfeld 0,45 m, 3-teilig**
*** wie Position 1.10
- 2 x Drehtür
- 1 x Festteil als Eckdusche
Die Angaben zur Duschtrennwand sind wie folgt:

| Duschtasse (B x L): | ca. 1,00 x 1,10 m |
| --- | --- |
| Abmessungen Drehtür-1 (B x H): | ca. 0,40 x 2,00 m |
| Abmessungen Drehtür-2 (B x H): | ca. 0,55 x 2,00 m |
| Abmessungen Festteil-1 (B x H): | ca. 0,45 x 2,00 m |

Siehe folgende Plananlage:
-230928_EIS2_5_AR_RIE_DT_SA_6538_P_0

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Bewegliche Elemente in Blau, feste Elemente in Rot.

Einbauort:
Riegel, 1.OG und 2.OG
Bäder der Apartment-Apartment-7, 8, 9, 10, 33,
34, 35, 36
Menge: 8,000 Stk

**1.260 Glastrennwand, Eckdusche, 2xDrehtür 0,50 + 0,50 m mit 1xFestfeld, 0,56 m, 3-teilig**
*** wie Position 1.10
- 2 x Drehtür
- 1 x Festteil als Eckdusche
Die Angaben zur Duschtrennwand sind wie folgt:

| Duschtasse (B x L): | ca. 1,05 x 1,00 m |
| --- | --- |
| Abmessungen Drehtür-1 (B x H): | ca. 0,50 x 2,00 m |
| Abmessungen Drehtür-2 (B x H): | ca. 0,50 x 2,00 m |

Siehe folgende Plananlage:
-230928_EIS2_5_AR_RIE_DT_SA_6541_P_0

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Bewegliche Elemente in Blau, feste Elemente in Rot.

Einbauort:
Riegel, 1.OG und 2.OG
Bäder der Apartment-13, 14, 39, 40
Menge: 4,000 Stk

**1.270 Glastrennwand, Eckdusche, 2xDrehtür 0,32 + 0,55 m mit 1xFestfeld 0,45 m, 3-teilig**
*** wie Position 1.10
- 2 x Drehtür
- 1 x Festteil als Eckdusche
Die Angaben zur Duschtrennwand sind wie folgt:

| Duschtasse (B x L): | ca. 1,00 x 1,02 m |
| --- | --- |
| Abmessungen Drehtür-1 (B x H): | ca. 0,32 x 2,00 m |
| Abmessungen Drehtür-2 (B x H): | ca. 0,55 x 2,00 m |
| Abmessungen Festteil 1 (B x H): | ca. 0,45 x 2,00 m |

Siehe folgende Plananlage:
-230928_EIS2_5_AR_RIE_DT_SA_6542_P_0

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Bewegliche Elemente in Blau, feste Elemente in Rot.

Einbauort:
Riegel, 1.OG und 2.OG
Bäder der Apartment-15, 41
Menge: 2,000 Stk

**1.280 Glastrennwand, Eckdusche, 2xDrehtür 0,55 + 0,41 m mit 1xFestfeld 0,43 m, 3-teilig**
*** wie Position 1.10
- 2 x Drehtür
- 1 x Festteil als Eckdusche
Die Angaben zur Duschtrennwand sind wie folgt:

| Duschtasse (B x L): | ca. 0,96 x 1,09 m |
| --- | --- |
| Abmessungen Drehtür-1 (B x H): | ca. 0,55 x 2,00 m |
| Abmessungen Drehtür-2 (B x H): | ca. 0,41 x 2,00 m |
| Abmessungen 1xFestteil (B x H): | ca. 0,43 x 2,00 m |

Siehe folgende Plananlage:
-230928_EIS2_5_AR_RIE_DT_SA_6545_P_0
-230928_EIS2_5_AR_RIE_DT_SA_6546_P_0

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Bewegliche Elemente in Blau, feste Elemente in Rot.

Einbauort:
Riegel, 1.OG und 2.OG
Bäder der Apartment-20, 21, 22, 46, 47, 48
Menge: 6,000 Stk

**1.290 Glastrennwand, Eckdusche, 2xDrehtür 0,50+0,49 m mit 2xFestfeld 0,43+0,49 m, 2-teilig**
*** wie Position 1.10
- 2 x Drehtür
- 2 x Festteil als Eckdusche
Die Angaben zur Duschtrennwand sind wie folgt:

| Duschtasse (B x L): | ca. 0,92 x 0,98 m |
| --- | --- |
| Abmessungen Drehtür-1 (B x H): | ca. 0,50 x 2,00 m |
| Abmessungen Drehtür-2 (B x H): | ca. 0,49 x 2,00 m |
| Abmessungen 1xFestteil (B x H): | ca. 0,43 x 2,00 m |

Siehe folgende Plananlage:
-230928_EIS2_5_AR_RIE_DT_SA_6560_P_0

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Bewegliche Elemente in Blau, feste Elemente in Rot.

Einbauort:
Riegel, 3.OG
Bad der Aparrtment-67
Menge: 1,000 Stk

**1.300 Glastrennwand, Eckdusche, 2xDrehtür 0,41 + 0,55 m mit 1xFestfeld 0,46 m, 3-teilig**
*** wie Position 1.10
- 2 x Drehtür
- 1 x Festteil als Eckdusche
Die Angaben zur Duschtrennwand sind wie folgt:

| Duschtasse (B x L): | ca. 1,00 x 1,09 m |
| --- | --- |
| Abmessungen Drehtür-1 (B x H): | ca. 0,41 x 2,00 m |
| Abmessungen Drehtür-2 (B x H): | ca. 0,55 x 2,00 m |
| Abmessungen 1xFestteil (B x H): | ca. 0,45 x 2,00 m |

Siehe folgende Plananlage:
-230928_EIS2_5_AR_RIE_DT_SA_6544_P_0

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Bewegliche Elemente in Blau, feste Elemente in Rot.

Einbauort:
Riegel, 1.OG und 2.OG
Bäder der Apartment-18, 19, 44, 45
Menge: 4,000 Stk

**1.310 Glastrennwand Badewanne, Nische,1xFestteil 0,60 m, 1xDrehtür 0,60 m, 2-teilig**
*** Grundposition ZZ 1.0
Lieferung und fachgerechte Montage der Duschtrennwand bestehend aus:
- 1 x Drehtür
- 1 x Festteil
Die Angaben zur Duschtrennwand sind wie folgt:

| Badewanne (B x L): | ca. 0,80 x 1,80 m |
| --- | --- |
| Abmessungen 1xDrehtür (B x H): | ca. 0,60 x 1,40 m |
| Abmessungen 1xFestteil (B x H): | ca. 0,60 x 1,40 m |
| Glas: | ESG*, klar, d= ca. 8 mm oder gem. Anforderung |
| Befestigung: | an den Wänden auf kompletter Höhe / der Glastrennwand mit Klemmprofilen aus Edelstahl. |
| Profile: | Alu, eloxiert |
| Beschläge: | aus Edelstahl (bzw. gem. Bemusterung), / entsprechend Tragfähigkeit. |
| Befestigungsgrund: | Trockenbauwand |

*ESG= Einscheibensicherheitsglas

Hinweis: Leistung einschl. aller nicht rostenden Befestigungsteile
und Nebenarbeiten. Ausführung gemäß Detailplanung des Architekten.

Fabrikat: Ligo Euro Elegance

Siehe folgende Plananlage:
-230928_EIS2_5_AR_RIE_DT_SA_6532_P_0
-230928_EIS2_5_AR_RIE_DT_SA_6535_P_0
-230928_EIS2_5_AR_RIE_DT_SA_6536_P_0
-230928_EIS2_5_AR_RIE_DT_SA_6549_P_0

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Bewegliche Elemente in Blau, feste Elemente in Rot.

Einbauort:
Riegel, EG, 1.OG, 2.OG und 3.OG
Bäder der Apartment-1, 5, 6, 27, 31, 32,
52, 53, 73, 95
Menge: 10,000 Stk

**1.320 Glastrennwand Badewanne, Nische,1xFestteil 0,60 m, 1-teilig**
*** Wahlposition ZZ 1.2
*** Bedarfsposition ohne GB
- 1 x Festteil
Die Angaben zur Duschtrennwand sind wie folgt:

Abmessungen 1xFestteil (B x H):  ca. 0,60 x 1,40 m
Menge: 10,000 Stk

**1.330 Stabilisationsstangen für die Duschtrennwände**
*** Bedarfsposition ohne GB
Lieferung und Montage von Stabilisationsstangen zur Sicherung
der feststehenden Glaselemente der Duschtrennwände ab einer
Breite von 50 cm.

-Bereitstellung und Montage von Stabilisationsstangen aus
korrosionsbeständigem Material (z. B. Edelstahl oder Aluminium)
zur Stabilisierung der Glaselemente.

-Sicherung der Glaselemente gegen Bewegungen durch vertikale
oder horizontale Stabilisationsstangen, abhängig von der Einbausituation.

-Befestigung der Stangen gemäß den Herstellerangaben und den örtlichen Gegebenheiten.
Menge: 1,000 Stk

### Titel 2 Duschtrennwände EIS - TOWER

**2.10 Glastrennwand, Nische, 1xDrehtür 0,80 m mit 1xFestfel 0,25 m, 2-teilig**
*** Bezugsbeschreibung
Lieferung und fachgerechte Montage der Duschtrennwand bestehend aus:
- 1 x Drehtür
- 1 x Festteil in der Nische.
Die Angaben zur Duschtrennwand sind wie folgt:

| Duschtasse (B x L): | ca. 1,00 x 1,05 m |
| --- | --- |
| Abmessungen 1xDrehtür (B x H): | ca. 0,80 x 2,00 m |
| Abmessungen 1xFestteil (B x H): | ca. 0,25 x 2,00 m |
| Glas: | ESG*, klar, d= ca. 8 mm oder gem. Anforderung |
| Befestigung: | an den Wänden auf kompletter Höhe / der Glastrennwand mit Klemmprofilen aus Edelstahl. |
| Profile: | Alu, eloxiert |
| Beschläge: | aus Edelstahl (bzw. gem. Bemusterung), / entsprechend Tragfähigkeit. |
| Befestigungsgrund: | Trockenbauwand |

*ESG= Einscheibensicherheitsglas.

Hinweis: Leistung einschl. aller nicht rostenden Befestigungsteile
und Nebenarbeiten, inkl. erforderlichen Stabilisationsstangen.
Ausführung gemäß Detailplanung des Architekten.

Fabrikat: Fa. Ligo Euro Elegance

Siehe folgende Plananlage:
-230928_EIS2_5_AR_HH_DT_SA_6508_P_1

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Bewegliche Elemente in Blau, feste Elemente in Rot.

Einbauort:
Tower, 2 - 9.OG
Bäder der WE 1-16
Menge: 16,000 Stk

**2.20 Glastrennwand, Nische, 1xFalttür 1,20 m, 1-teilig (Barrierefrei)**
*** wie Position 2.10
- 1 x Drehtür in der Nische
Die Angaben zur Duschtrennwand sind wie folgt:

| Befestigungsgrund: | Trockenbauwand / Massivbauwand |
| --- | --- |
| Duschtasse (B x L): | ca. 1,20 x 1,50 m |
| Abmessungen 1xFalttür (B x H): | ca. 1,20 x 2,00 m |

Siehe folgende Plananlage:
-230928_EIS2_5_AR_HH_DT_SA_6512_P_0

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Bewegliche Elemente in Blau

Einbauort:
Tower, 10..OG
Bad der WE 17
Menge: 1,000 Stk

**2.30 Glastrennwand, Eckdusche, 1xDrehtür 0,80 m mit 2xFestteil 0,1 + 1,00 m, 3-teilig**
*** wie Position 2.10
- 1 x Drehtür
- 2 x Festteil als Eckdusche
Die Angaben zur Duschtrennwand sind wie folgt:

| Befestigungsgrund: | Trockenbauwand / Massivbauwand |
| --- | --- |
| Duschtasse (B x L): | ca. 0,85 x 0,90 m |
| Abmessungen 1xDrehtür (B x H): | ca. 0,80 x 2,00 m |
| Abmessungen Festteil - 1 (B x H): | ca. 0,10 x 2,00 m |
| Abmessungen Festteil - 2 (B x H): | ca. 1,00 x 2,00 m |

Hinweis: Abknickung im Vorwandbereich (Höhe: ca. 1,16 m, Breite: ca. 20 cm).

Siehe folgende Plananlage:
-230928_EIS2_5_AR_HH_DT_SA_6508_P_1

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Bewegliche Elemente in Blau, feste Elemente in Rot.

Einbauort:
Tower, 2 - 9.OG
Bäder der WE 1-16
Menge: 16,000 Stk

**2.40 Glastrennwand, Eckdusche, 1xDrehtür 0,90 m mit 1xFestfel 0,30 m, 2-teilig**
*** wie Position 2.10
- 1 x Drehtür
- 1 x Festteil als Eckdusche
Die Angaben zur Duschtrennwand sind wie folgt:

| Befestigungsgrund: | Trockenbauwand / Massivbauwand |
| --- | --- |
| Duschtasse (B x L): | ca. 0,90 x 0,90 m |
| Abmessungen 1xFalttür (B x H): | ca. 0,90 x 2,00 m |
| Abmessungen 1xFestteil (B x H): | ca. 0,30 x 2,00 m |

Siehe folgende Plananlage:
-230928_EIS2_5_AR_HH_DT_SA_6513_P_0

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Bewegliche Elemente in Blau, feste Elemente in Rot.

Einbauort:
Tower, 10..OG
Bad der WE 17
Menge: 1,000 Stk

**2.50 Glastrennwand, Eckdusche, 1xFalttür 1,20 m mit 1xFestteil 0,72 m, 2-teilig (Barrierefrei)**
*** wie Position 2.10
- 1 x Falttür
- 1 x Festteil als Eckdusche
Die Angaben zur Duschtrennwand sind wie folgt:

| Duschtasse (B x L): | ca. 0,90 x 0,84 m |
| --- | --- |
| Abmessungen 1xFalttür (B x H): | ca. 1,20 x 2,00 m |
| Abmessungen Festteil - 1 (B x H): | ca. 0,72 x 2,00 m |

Hinweis: Abknickung im Vorwandbereich (Höhe: ca. 1,16 m, Breite: ca. 25 cm).

Siehe folgende Plananlage:
-230928_EIS2_5_AR_HH_DT_SA_6509_P_1

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Bewegliche Elemente in Blau, feste Elemente in Rot.

Einbauort:
Tower, 2 - 9.OG
Bäder der WE 1-16
Menge: 16,000 Stk

**2.60 Glastrennwand für Badewanne, Nische,1xFestteil 0,60 m, 1xDrehtür 0,60 m, 2-teilig**
*** Grundposition ZZ 2.0
Lieferung und fachgerechte Montage der Duschtrennwand bestehend aus:
- 1 x Drehtür
- 1 x Festteil
Die Angaben zur Duschtrennwand sind wie folgt:

| Badewanne (B x L): | ca. 0,80 x 1,80 m |
| --- | --- |
| Abmessungen 1xDrehtür (B x H): | ca. 0,60 x 1,40 m |
| Abmessungen 1xFestteil (B x H): | ca. 0,60 x 1,40 m |
| Glas: | ESG*, klar, d= ca. 8 mm oder gem. Anforderung |
| Befestigung: | an den Wänden auf kompletter Höhe / der Glastrennwand mit Klemmprofilen aus Edelstahl. |
| Profile: | Alu, eloxiert |
| Beschläge: | aus Edelstahl (bzw. gem. Bemusterung), / entsprechend Tragfähigkeit. |
| Befestigungsgrund: | Trockenbauwand |

*ESG= Einscheibensicherheitsglas

Hinweis: Leistung einschl. aller nicht rostenden Befestigungsteile
und Nebenarbeiten. Ausführung gemäß Detailplanung des Architekten.

Fabrikat: Fa. Ligo Euro Elegance

Siehe folgende Plananlage:
-230928_EIS2_5_AR_HH_DT_SA_6508_P_1

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Feste Elemente in Rot.

Einbauort:
Tower, 2 - 9.OG und 10.OG
Bäder der WE 1-16 und 17
Menge: 17,000 Stk

**2.70 Glastrennwand Badewanne, Nische,1xFestteil 0,60 m, 1-teilig**
*** Wahlposition ZZ 2.1
*** Bedarfsposition ohne GB
- 1 x Festteil
Die Angaben zur Duschtrennwand sind wie folgt:

Abmessungen 1xFestteil (B x H):  ca. 0,60 x 1,40 m
Menge: 17,000 Stk

**2.80 Zulage rahmenlose Ausführung**
*** Bedarfsposition ohne GB
Zulage für die Ausführung der Duschtrennwände in
rahmenloser Bauweise, statt teilgerahmt.
Die Befestigung der Duschabtrennung erfolgt mit
aufliegenden Bändern, anstatt über die gesamte
Höhe mit Edelstahl-Klemmprofilen.
Menge: 1,000 Stk

### Titel 3 Alternativ Fabrikat Duschtrennwände EIS - RIEGEL

**3.10 Alternative zu Pos. 01.010, Nische, 1xDrehtür 0,80 m, 1xFestteil 0,36 m, 2-teilig**
*** Bedarfsposition ohne GB
wie Pos. 01.010 jedoch:

Produkt '..........................................' vom Bieter einzutragen

Einbauort:
Riegel, EG
Bäder der Apartment-70, 93 und 80
Menge: 3,000 Stk

**3.20 Alternative zu Pos. 01.020, Nische, 1xDrehtür 0,8 m, 2xFestteil 0,58+0,24 m, 3-teilig**
*** Bedarfsposition ohne GB
wie Pos. 01.020 jedoch Fabrikat wie Pos. 03.010

Einbauort:
Riegel, EG
Bad der Apartment-91, 92
Menge: 2,000 Stk

**3.30 Alternative zu Pos. 01.030, Nische, 1xDrehtür 0,8 m mit 2xFestfel 0,58 + 0,18 m, 3-teilig**
*** Bedarfsposition ohne GB
wie Pos. 01.030 jedoch Fabrikat wie Pos. 03.010

Einbauort:
Riegel, 1.OG und 2.OG
Bäder der Apartment-23, 49
Menge: 2,000 Stk

**3.40 Alternative zu Pos. 01.040, Nische, 1xDrehtür 0,8 m mit 1xFestfel 0,25 m, 2-teilig**
*** Bedarfsposition ohne GB
wie Pos. 01.040 jedoch Fabrikat wie Pos. 03.010

Einbauort:
Riegel, 1.OG und 2.OG
Bäder der Apartment-11, 12, 37, 38
Menge: 4,000 Stk

**3.50 Alternative zu Pos. 01.050, Nische, 1xDrehtür 0,8 m mit 1xFestfel 0,74 m, 2-teilig**
*** Bedarfsposition ohne GB
wie Pos. 01.050 jedoch Fabrikat wie Pos. 03.010

Einbauort:
Riegel, 1.OG und 2.OG
Bäder der Apartment-24, 50
Menge: 2,000 Stk

**3.60 Alternative zu Pos. 01.060, Nische, 1xDrehtür 0,87 m, 1-teilig**
*** Bedarfsposition ohne GB
wie Pos. 01.060 jedoch Fabrikat wie Pos. 03.010

Einbauort:
Riegel, 1.OG und 2.OG
Bäder der Apartment-1, 27, 52
Menge: 3,000 Stk

**3.70 Alternative zu Pos. 01.070, Nische, 1xDrehtür 0,70 m, 1-teilig**
*** Bedarfsposition ohne GB
wie Pos. 01.070 jedoch Fabrikat wie Pos. 03.010

Einbauort:
Riegel, 2.OG
Bad der Apartment-54
Menge: 1,000 Stk

**3.80 Alternative zu Pos. 01.080, Nische, 1xDrehtür 0,68 m, 1-teilig**
*** Bedarfsposition ohne GB
wie Pos. 01.080 jedoch Fabrikat wie Pos. 03.010

Einbauort:
Riegel, 2.OG
Bad der Apartment-55
Menge: 1,000 Stk

**3.90 Alternative zu Pos. 01.090, Nische, 2xDrehtür 1,20 m, 1-teilig**
*** Bedarfsposition ohne GB
wie Pos. 01.090 jedoch Fabrikat wie Pos. 03.010

Einbauort:
Riegel, EG
Bäder der Apartment-79
Menge: 1,000 Stk

**3.100 Alternative zu Pos. 01.100, Nische, 2xDrehttür 1,07 m, 1-teilig**
*** Bedarfsposition ohne GB
wie Pos. 01.100 jedoch Fabrikat wie Pos. 03.010

Einbauort:
Riegel, 1.OG und 2.OG
Bäder der Apartment-2, 25, 28, 51
Menge: 4,000 Stk

**3.110 Alternative zu Pos. 01.110, Nische, 2xDrehtür 1,37 m, 1-teilig**
*** Bedarfsposition ohne GB
wie Pos. 01.110 jedoch Fabrikat wie Pos. 03.010

Einbauort:
Riegel, 1.OG und 2.OG
Bäder der Apartment-53 und 95
Menge: 2,000 Stk

**3.120 Alternative zu Pos. 01.120, Nische, 2xDrehtür 1,46 m, 2-teilig**
*** Bedarfsposition ohne GB
wie Pos. 01.120 jedoch Fabrikat wie Pos. 03.010

Einbauort:
Riegel, 3.OG
Bad der Aparrtment-64, 65
Menge: 2,000 Stk

**3.130 Alternative zu Pos. 01.130, Nische, 2xDrehtür 1,46 m, 2-teilig**
*** Bedarfsposition ohne GB
wie Pos. 01.130 jedoch Fabrikat wie Pos. 03.010

Einbauort:
Riegel, 3.OG
Bad der Aparrtment-66
Menge: 1,000 Stk

**3.140 Alternative zu Pos. 01.140, Nische, 2xFalttür 1,82 m, 2-teilig (Barrierefrei)**
*** Bedarfsposition ohne GB
wie Pos. 01.140 jedoch Fabrikat wie Pos. 03.010

Einbauort:
Riegel, EG und 1.OG
Bäder der Apartment-26, 69 und 94
Menge: 3,000 Stk

**3.150 Alternative zu Pos. 01.150, Nische, 2xFalttür 1,76 m, 2-teilig (Barrierefrei)**
*** Bedarfsposition ohne GB
wie Pos. 01.150 jedoch Fabrikat wie Pos. 03.010

Einbauort:
Riegel, 3.OG
Bad der Apartment-56
Menge: 1,000 Stk

**3.160 Alternative zu Pos. 01.160, Nische, 2xFalttür 1,46 m, 2-teilig (Barrierefrei)**
*** Bedarfsposition ohne GB
wie Pos. 01.160 jedoch Fabrikat wie Pos. 03.010

Einbauort:
Riegel, 3.OG
Bad der Aparrtment-57, 58, 59, 63
Menge: 4,000 Stk

**3.170 Alternative zu Pos. 01.170, Nische, 2xFalttür 1,46 m, 2-teilig (Barrierefrei)**
*** Bedarfsposition ohne GB
wie Pos. 01.170 jedoch Fabrikat wie Pos. 03.010

Einbauort:
Riegel, 3.OG
Bad der Aparrtment-60, 61, 62
Menge: 3,000 Stk

**3.180 Alternative zu Pos. 01.180, Eckdusche, 1xDrehtür 0,65 m mit 2xFestfeld 0,15+0,81 m, 3-teilig**
*** Bedarfsposition ohne GB
wie Pos. 01.180 jedoch Fabrikat wie Pos. 03.010

Einbauort:
Riegel, 3.OG
Bad der Apartment-68
Menge: 1,000 Stk

**3.190 Alternative zu Pos. 01.190, Eckdusche, 1xDrehtür 0,70 m mit 2xFestfeld 0,17 + 0,90 m, 3-teilig**
*** Bedarfsposition ohne GB
wie Pos. 01.190 jedoch Fabrikat wie Pos. 03.010

Einbauort:
Riegel, 1.OG und 2.OG
Bäder der Apartment-3, 4, 29, 30
Menge: 4,000 Stk

**3.200 Alternative zu Pos. 01.200, Eckdusche, 2xDrehür 0,50 + 0,45 mit 2xFestteil 0,45 +0,60, 4-teilig**
*** Bedarfsposition ohne GB
wie Pos. 01.200 jedoch Fabrikat wie Pos. 03.010

Einbauort:
Riegel, EG
Bäder der Apartment-84, 85
Menge: 2,000 Stk

**3.210 Alternative zu Pos. 01.210, Eckdusche, 2xDrehtür 0,53 + 0,38 m mit 2xFestfeld 0,57 + 0,52 m, 4-teilig**
*** Bedarfsposition ohne GB
wie Pos. 01.210 jedoch Fabrikat wie Pos. 03.010

Einbauort:
Riegel, 1.OG und 2.OG
Bäder der Apartment-16, 17, 42, 43
Menge: 4,000 Stk

**3.220 Alternative zu Pos. 01.220, Eckdusche, 1xDrehür 0,80 m, 2xFestteil 0,70 + 0,10 m, 3-teilig**
*** Bedarfsposition ohne GB
wie Pos. 01.220 jedoch Fabrikat wie Pos. 03.010

Einbauort:
Riegel, EG
Bäder der Apartment-71, 72
Menge: 2,000 Stk

**3.230 Alternative zu Pos. 01.230, Eckdusche, 2xDrehür 0,66+0,58 m mit 1xFestteil 0,45 m, 3-teilig**
*** Bedarfsposition ohne GB
wie Pos. 01.230 jedoch Fabrikat wie Pos. 03.010

Einbauort:
Riegel, EG
Bäder der Apartment- 74, 75, 76, 77, 78, 83,
86, 87, 88, 89, 90
Menge: 11,000 Stk

**3.240 Alternative zu Pos. 01.240, Eckdusche, 2xDrehür 0,55+0,63 m mit 1xFestteil 0,45 m, 3-teilig**
*** Bedarfsposition ohne GB
wie Pos. 01.240 jedoch Fabrikat wie Pos. 03.010

Einbauort:
Riegel, EG
Bäder der Apartment-81, 82
Menge: 2,000 Stk

**3.250 Alternative zu Pos. 01.250, Eckdusche, 2xDrehtür 0,40 + 0,55 m mit 1xFestfeld 0,45 m, 3-teilig**
*** Bedarfsposition ohne GB
wie Pos. 01.250 jedoch Fabrikat wie Pos. 03.010

Einbauort:
Riegel, 1.OG und 2.OG
Bäder der Apartment-Apartment-7, 8, 9, 10, 33,
34, 35, 36
Menge: 8,000 Stk

**3.260 Alternative zu Pos. 01.260, Eckdusche, 2xDrehtür 0,50 + 0,50 m mit 1xFestfeld, 0,56 m, 3-teilig**
*** Bedarfsposition ohne GB
wie Pos. 01.260 jedoch Fabrikat wie Pos. 03.010

Einbauort:
Riegel, 1.OG und 2.OG
Bäder der Apartment-13, 14, 39, 40
Menge: 4,000 Stk

**3.270 Alternative zu Pos. 01.270, Eckdusche, 2xDrehtür 0,32 + 0,55 m mit 1xFestfeld 0,45 m, 3-teilig**
*** Bedarfsposition ohne GB
wie Pos. 01.270 jedoch Fabrikat wie Pos. 03.010

Einbauort:
Riegel, 1.OG und 2.OG
Bäder der Apartment-15, 41
Menge: 2,000 Stk

**3.280 Alternative zu Pos. 01.280, Eckdusche, 2xDrehtür 0,55 + 0,41 m mit 1xFestfeld 0,43 m, 3-teilig**
*** Bedarfsposition ohne GB
wie Pos. 01.280 jedoch Fabrikat wie Pos. 03.010

Einbauort:
Riegel, 1.OG und 2.OG
Bäder der Apartment-20, 21, 22, 46, 47, 48
Menge: 6,000 Stk

**3.290 Alternative zu Pos. 01.290, Eckdusche, 2xDrehtür 0,50+0,49 m mit 2xFestfeld 0,43+0,49 m, 2-teilig**
*** Bedarfsposition ohne GB
wie Pos. 01.290 jedoch Fabrikat wie Pos. 03.010

Einbauort:
Riegel, 3.OG
Bad der Aparrtment-67
Menge: 1,000 Stk

**3.300 Alternative zu Pos. 01.300, Eckdusche, 2xDrehtür 0,41 + 0,55 m mit 1xFestfeld 0,46 m, 3-teilig**
*** Bedarfsposition ohne GB
wie Pos. 01.300 jedoch Fabrikat wie Pos. 03.010

Einbauort:
Riegel, 1.OG und 2.OG
Bäder der Apartment-18, 19, 44, 45
Menge: 4,000 Stk

**3.310 Alternative zu Pos. 01.310 Badewanne, Nische,1xFestteil 0,60 m, 1xDrehtür 0,60 m, 2-teilig**
*** Bedarfsposition ohne GB
wie Pos. 01.310 jedoch Fabrikat wie Pos. 03.010

Einbauort:
Riegel, EG, 1.OG, 2.OG und 3.OG
Bäder der Apartment-1, 5, 6, 27, 31, 32,
52, 53, 73, 95
Menge: 10,000 Stk

**3.320 Alternative zu Pos. 01.320 Badewanne, Nische,1xFestteil 0,60 m, 1-teilig**
*** Bedarfsposition ohne GB
wie Pos. 01.320 jedoch Fabrikat wie Pos. 03.010
Menge: 10,000 Stk

### Titel 4 Alternativ Fabrikat Duschtrennwände EIS - TOWER

**4.10 Alternative zu Pos. 02.010, Nische, 1xDrehtür 0,80 m mit 1xFestfel 0,25 m, 2-teilig**
*** Bedarfsposition ohne GB
wie Pos. 02.010 jedoch:

Produkt '..........................................' vom Bieter einzutragen

Einbauort:
Tower, 2 - 9.OG
Bäder der WE 1-16
Menge: 16,000 Stk

**4.20 Alternative zu Pos. 02.020, Nische, 1xFalttür 1,20 m, 1-teilig (Barrierefrei)**
*** Bedarfsposition ohne GB
wie Pos. 02.020 jedoch Fabrikat wie Pos. 04.010

Einbauort:
Tower, 10..OG
Bad der WE 17
Menge: 1,000 Stk

**4.30 Alternative zu Pos. 02.030, Eckdusche, 1xDrehtür 0,80 m mit 2xFestteil 0,1 + 1,00 m, 3-teilig**
*** Bedarfsposition ohne GB
wie Pos. 02.030 jedoch Fabrikat wie Pos. 04.010

Einbauort:
Tower, 2 - 9.OG
Bäder der WE 1-16
Menge: 16,000 Stk

**4.40 Alternative zu Pos. 02.040, Eckdusche, 1xDrehtür 0,90 m mit 1xFestfel 0,30 m, 2-teilig**
*** Bedarfsposition ohne GB
wie Pos. 02.040 jedoch Fabrikat wie Pos. 04.010

Einbauort:
Tower, 10..OG
Bad der WE 17
Menge: 1,000 Stk

**4.50 Alternative zu Pos. 02.050, Eckdusche, 1xFalttür 1,20 m mit 1xFestteil 0,72 m, 2-teilig (Barrierefrei)**
*** Bedarfsposition ohne GB
wie Pos. 02.050 jedoch Fabrikat wie Pos. 04.010

Einbauort:
Tower, 2 - 9.OG
Bäder der WE 1-16
Menge: 16,000 Stk

**4.60 Alternative zu Pos. 02.060 für Badewanne, Nische,1xFestteil 0,60 m, 1xDrehtür 0,60 m, 2-teilig**
*** Bedarfsposition ohne GB
wie Pos. 02.060 jedoch Fabrikat wie Pos. 04.010

Einbauort:
Tower, 2 - 9.OG und 10.OG
Bäder der WE 1-16 und 17
Menge: 17,000 Stk

**4.70 Alternative zu Pos. 02.070 Badewanne, Nische,1xFestteil 0,60 m, 1-teilig**
*** Bedarfsposition ohne GB
wie Pos. 02.070 jedoch Fabrikat wie Pos. 04.010
Menge: 17,000 Stk

**4.80 Zulage rahmenlose Ausführung**
*** Bedarfsposition ohne GB
Zulage für die Ausführung der Duschtrennwände in
rahmenloser Bauweise, statt teilgerahmt.
Die Befestigung der Duschabtrennung erfolgt mit
aufliegenden Bändern, anstatt über die gesamte
Höhe mit Edelstahl-Klemmprofilen.
Menge: 1,000 Stk

### Titel 5 Stundenlohnarbeiten

**5.10 Vorarbeiter, Stundenlohnarbeiten Duschtrennwände**
*** Bedarfsposition ohne GB
Für evtl. erforderliche Arbeiten, die nicht im
Leistungsverzeichnis erfasst sind und nur auf
ausdrückliche Anweisung der Bauleitung gegen
Nachweis zur Ausführung kommen.

berechnet für: Vorarbeiter
Gewerk: Duschtrennwände
Menge: 1,000 h

**5.20 Facharbeiter, Stundenlohnarbeiten Duschtrennwände**
*** Bedarfsposition ohne GB
Für evtl. erforderliche Arbeiten, die nicht im
Leistungsverzeichnis erfasst sind und nur auf
ausdrückliche Anweisung der Bauleitung gegen
Nachweis zur Ausführung kommen.

berechnet für: Facharbeiter
Gewerk: Duschtrennwände
Menge: 1,000 h

**5.30 Helfer, Stundenlohnarbeiten Duschtrennwände**
*** Bedarfsposition ohne GB
Für evtl. erforderliche Arbeiten, die nicht im
Leistungsverzeichnis erfasst sind und nur auf
ausdrückliche Anweisung der Bauleitung gegen
Nachweis zur Ausführung kommen.

berechnet für: Helfer
Gewerk: Duschtrennwände
Menge: 1,000 h
